# Artikelliste
Leistungsbeschreibung (GAEB 90, DA81)
Währung: EUR

## Artikelliste
Datum: 16.05.12

### 05 RWA Set

*Hinweis*
-------------------------------------------------------
-------------------------------------------------------
----------------------- HINWEISE ----------------------
-------------------------------------------------------
-------------------------------------------------------
Bitte beachten Sie:
Eine Weitergabe des kompletten Verzeichnisses "LV-
Texte" oder einzelnen Ausschnitten ist gestattet,
sofern die Inhalte nicht geändert werden.

(c) firomatic

-------------------------------------------------------
-------------------------------------------------------
----------------------- HINWEISE ----------------------
-------------------------------------------------------
-------------------------------------------------------

**05.0001 Treppenhaus RWA-Set firo 1 mit Spindelmotor**
bestehend aus:

Treppenhaus-Rauchabzugsanlage:
- mit Notstromversorgung 24V /1,2Ah für über 72 Stunden
  Bereitschaft
- zum täglichen Lüften einsetzbar
- für 1 überwachte RWA-Linie
- für 1 Lüftungsgruppe
- 1 Motorgruppen mit überwachtem Motorkreis
- für Motoren 24V DC Nenn
- mit integrierter Öffnungsweiteneinstellung (über
  Jumper einstellbarer)
- mit integrierter Offenhaltezeit (über Kodierschalter
  einstellbarer)
- mit integrierter Auslösung bei Störung  im
  Rauchtaster- oder Rauchmelderkreis (über
  Kodierschaltereinstellbarer)
- Lüftungsfunktion wirkungslos bei: Netzausfall,
  Notstrombetrieb und Rauchalarm
- LED-Statusanzeigen für: Betrieb OK, Störung, Alarm,
  Motorlauf
- Auf-Putz Kunststoff Gehäuse 240x160x90 mm (BxHxT)

Schubspindelantrieb Uni36:
- Spindelantrieb im Rundprofil 36mm
- elektromotorischer Direktantrieb für die Betätigung
  von Lichtkuppeln, Dachklappen, Kipp-, und
  Klappfenster - für alle gängigen Fenstertypen innen
  und außenöffnend
- für Rauchabzugs- und Lüftungsanlagen im Wohn- und
  Industriebereich
- mit Anlaufdämpfung in jeder Stellung
- mit integrierter elektronischer Lastabschaltung
  (automatisches Abschalten bei Erreichen der
  Endpositionin Auf und Zu)

Technische Spezifikation:
- Betriebsspannung: 24V DC Nenn
- Stromaufnahme unter Volllast: ca. 1,0A
- Hublänge: 500mm
- Druck-/Zugkraft: 650N
- Laufzeit: ca. 7mm / Sek. bei Nennlast
- Schutzart: IP 54
- Umgebungstemperatur: -5° bis +75°
- Abmessungen: 36 x Länge (Durchmesser x L),
  (Länge = HUB + 249mm)
- Gehäusematerial: Aluminium-Rundprofil
- Schubrohr: rostfrei
- Farbe: EV1 / silber eloxiert
- Anschlußleitung: 2 x 0,75qmm, Länge ca. 1m, Silikon,
  Kabelaustritt am Motorende, Kabelführung bis
  zum Motorkopf möglich

2 x Rauchtaster ABS:
- DIN-Ausführung
- im abschließbaren Kunststoff-Gehäuse orange
- auswechselbare Einschlagscheibe
- mit LED-Anzeige für Alarm, Störung und
  Betriebsbereitschaft
und
- mit LED-Anzeige für Alarm

Lüftertaster LT-24 UP:
- Wipp-Taster 2 x Ein (Auf - Zu)
- Stopp wenn beide Tasten gedrückt
- inkl. bedrucktem Rahmen und Wippen
- ähnlich RAL 1013

Setkarton

System: firomatic (100112)

**05.0002 Treppenhaus RWA-Set firo 1 mit Kettenantrieb**
bestehend aus:

Treppenhaus-Rauchabzugsanlage:
- mit Notstromversorgung 24V /1,2Ah für über 72 Stunden
  Bereitschaft
- zum täglichen Lüften einsetzbar
- für 1 überwachte RWA-Linie
- für 1 Lüftungsgruppe
- 1 Motorgruppe mit überwachtem Motorkreis
- für Motoren 24V DC Nenn
- mit integrierter Öffnungsweiteneinstellung (über
  Jumper einstellbarer)
- mit integrierter Offenhaltezeit (über Kodierschalter
  einstellbarer)
- mit integrierter Auslösung bei Störung  im
  Rauchtaster- oder Rauchmelderkreis (über
  Kodierschaltereinstellbarer)
- Lüftungsfunktion wirkungslos bei: Netzausfall,
  Notstrombetrieb und Rauchalarm
- LED-Statusanzeigen für: Betrieb OK, Störung, Alarm,
  Motorlauf
- Auf-Putz Kunststoff Gehäuse 240x160x90 mm (BxHxT)

Kettenantrieb K3 RWA:
- elektromotorischer Kettenantrieb für die Betätigung
  von Lichtkuppeln, Dachklappen, Kipp-, Klapp-,
  Drehfenster, Schwing- und Wendefenster
- für senkrecht eingebaute Fenster unten auswärts oder
  oben einwärts öffnend
- für Rauchabzugs- und Lüftungsanlagen im Wohn- und
  Industriebereich
- RWA-tauglich TÜV geprüft
- automatisches Abschalten bei Erreichen der
  Endpositionen über integrierte elektronische
  Lastabschaltung und Endschalter (AUF)

Technische Spezifikation:
- Betriebsspannung: 24V DC Nenn
- Stromaufnahme unter Volllast: ca. 0,8A
- Hublänge: 510mm
- Druck-/Zugkraft: 300N
- Laufzeit: ca. 11sek pro 100mm Hub
- Schutzart: IP 20
- Umgebungstemperatur: 0° bis +70°
- Abmessungen: 38x50x670 mm (HxBxL)
- Gehäusematerial: Aluminiumprofil
- Kette: rückensteife Edelstahlkette
- Farbe: silbergrau pulverbeschichtet
- Endkappen in Antriebsfarbe

2 x Rauchtaster ABS:
- DIN-Ausführung
- im abschließbaren Kunststoff-Gehäuse orange
- auswechselbare Einschlagscheibe
- mit LED-Anzeige für Alarm, Störung und
  Betriebsbereitschaft
und
- mit LED-Anzeige für Alarm

Lüftertaster LT-24 UP:
- Wipp-Taster 2 x Ein (Auf - Zu)
- Stopp wenn beide Tasten gedrückt
- inkl. bedrucktem Rahmen und Wippen
- ähnlich RAL 1013

Setkarton

System: firomatic (100114)

**05.0003 Treppenhaus RWA-Set firo 2 mit Spindelmotor**
bestehend aus:

Treppenhaus-Rauchabzugsanlage:
- zum täglichen Lüften einsetzbar
- mit Notstromversorgung 24V /1,2Ah für über 72 Stunden
  Bereitschaft
- für 1 überwachte RWA-Linie
- für 1 Lüftungsgruppe
- 1 Motorgruppe mit überwachtem Motorkreis
- für Motoren 24V DC Nenn
- automatisches Zufahren der Motore bei Netzausfall
- Lüftungsfunktion wirkungslos bei: Netzausfall,
  Notstrombetrieb und Rauchalarm
- LED-Statusanzeigen für: Betrieb OK, Störung, Alarm,
  Motorlauf
- Regen/Wind-Ansteuerung durch pot.-freien Schließer ZU
- Temperatur-Ansteuerung durch pot.-freien Schließer
  AUF/ZU
- Auf-Putz-Gehäuse 335x338x95 mm (BxHxT)
- Gehäuse aus Stahlblech weiß

Schubspindelantrieb Uni36:
- Spindelantrieb im Rundprofil 36mm
- elektromotorischer Direktantrieb für die Betätigung
  von Lichtkuppeln, Dachklappen, Kipp-, und
  Klappfenster - für alle gängigen Fenstertypen innen
  und außenöffnend
- für Rauchabzugs- und Lüftungsanlagen im Wohn- und
  Industriebereich
- mit Anlaufdämpfung in jeder Stellung
- mit integrierter elektronischer Lastabschaltung
  (automatisches Abschalten bei Erreichen der
  Endpositionin Auf und Zu)

Technische Spezifikation:
- Betriebsspannung: 24V DC Nenn
- Stromaufnahme unter Volllast: ca. 1,0A
- Hublänge: 500mm
- Druck-/Zugkraft: 650N
- Laufzeit: ca. 7mm / Sek. bei Nennlast
- Schutzart: IP 54
- Umgebungstemperatur: -5° bis +75°
- Abmessungen: 36 x Länge (Durchmesser x L),
  (Länge = HUB + 249mm)
- Gehäusematerial: Aluminium-Rundprofil
- Schubrohr: rostfrei
- Farbe: EV1 / silber eloxiert
- Anschlußleitung: 2 x 0,75qmm, Länge ca. 1m, Silikon,
  Kabelaustritt am Motorende, Kabelführung bis
  zum Motorkopf möglich

2 x Rauchtaster ABS:
- DIN-Ausführung
- im abschließbaren Kunststoff-Gehäuse orange
- auswechselbare Einschlagscheibe
- mit LED-Anzeige für Alarm, Störung und
  Betriebsbereitschaft
und
- mit LED-Anzeige für Alarm

Lüftertaster LT-24 UP:
- Wipp-Taster 2 x Ein (Auf - Zu)
- Stopp wenn beide Tasten gedrückt
- inkl. bedrucktem Rahmen und Wippen
- ähnlich RAL 1013

Setkarton

System: firomatic (100110)

**05.0004 Treppenhaus RWA-Set firo 2 mit Kettenantrieb**
bestehend aus:

Treppenhaus-Rauchabzugsanlage:
- zum täglichen Lüften einsetzbar
- mit Notstromversorgung 24V /1,2Ah für über 72 Stunden
  Bereitschaft
- für 1 überwachte RWA-Linie
- für 1 Lüftungsgruppe
- 1 Motorgruppe mit überwachtem Motorkreis
- für Motoren 24V DC Nenn
- automatisches Zufahren der Motore bei Netzausfall
- Lüftungsfunktion wirkungslos bei: Netzausfall,
  Notstrombetrieb und Rauchalarm
- LED-Statusanzeigen für: Betrieb OK, Störung, Alarm,
  Motorlauf
- Regen/Wind-Ansteuerung durch pot.-freien Schließer ZU
- Temperatur-Ansteuerung durch pot.-freien Schließer
  AUF/ZU
- Auf-Putz-Gehäuse 335x338x95 mm (BxHxT)
- Gehäuse aus Stahlblech weiß

Kettenantrieb K3 RWA:
- elektromotorischer Kettenantrieb für die Betätigung
  von Lichtkuppeln, Dachklappen, Kipp-, Klapp-,
  Drehfenster, Schwing- und Wendefenster
- für senkrecht eingebaute Fenster unten auswärts oder
  oben einwärts öffnend
- für Rauchabzugs- und Lüftungsanlagen im Wohn- und
  Industriebereich
- RWA-tauglich TÜV geprüft
- automatisches Abschalten bei Erreichen der
  Endpositionen über integrierte elektronische
  Lastabschaltung und Endschalter (AUF)

Technische Spezifikation:
- Betriebsspannung: 24V DC Nenn
- Stromaufnahme unter Volllast: ca. 0,8A
- Hublänge: 510mm
- Druck-/Zugkraft: 300N
- Laufzeit: ca. 11sek pro 100mm Hub
- Schutzart: IP 20
- Umgebungstemperatur: 0° bis +70°
- Abmessungen: 38x50x670 mm (HxBxL)
- Gehäusematerial: Aluminiumprofil
- Kette: rückensteife Edelstahlkette
- Farbe: silbergrau pulverbeschichtet
- Endkappen in Antriebsfarbe

2 x Rauchtaster ABS:
- DIN-Ausführung
- im abschließbaren Kunststoff-Gehäuse orange
- auswechselbare Einschlagscheibe
- mit LED-Anzeige für Alarm, Störung und
  Betriebsbereitschaft
und
- mit LED-Anzeige für Alarm

Lüftertaster LT-24 UP:
- Wipp-Taster 2 x Ein (Auf - Zu)
- Stopp wenn beide Tasten gedrückt
- inkl. bedrucktem Rahmen und Wippen
- ähnlich RAL 1013

Setkarton

System: firomatic (100111)

USt %: 19,00
